# VT6552, Unitermo, modelo de calefacción, monofásico - de Kromschroeder

- Propiedad del archivo: CONSTRUNARIO
- Formato: FIEBDC-3/2012
- Programa: Construnario Versión 3.51
- Fecha de los precios: 31/05/2017
- Divisa: EUR

**144115** u VT6552, Unitermo, modelo de calefacción, monofásico - de Kromschroeder
VT6552, Unitermo, modelo de calefacción, monofásico. - Caudal aire HS [m3/h]: 6000. - Potencia HS [kW]: 51,7. - Caudal aire LS [m3/h]: 5040. - Potencia LS [kW]: 46,6. - Caudal agua [m3/h]: 0,62. - Agua ?P [kPa]: 4,2. - Nivel de ruido [dB]: 49.
