# VT6553, Unitermo, modelo de calefacción, trifásico - de Kromschroeder

- Propiedad del archivo: CONSTRUNARIO
- Formato: FIEBDC-3/2012
- Programa: Construnario Versión 3.51
- Fecha de los precios: 31/05/2017
- Divisa: EUR

**144118** u VT6553, Unitermo, modelo de calefacción, trifásico - de Kromschroeder
VT6553, Unitermo, modelo de calefacción, trifásico. - Caudal aire HS [m3/h]: 5700. - Potencia HS [kW]: 69,7. - Caudal aire LS [m3/h]: 4920. - Potencia LS [kW]: 63,4. - Caudal agua [m3/h]: 0,83. - Agua ?P [kPa]: 9,7. - Nivel de ruido [dB]: 50.
