# VT6631, Unitermo, modelo de calefacción, trifásico - de Kromschroeder

- Propiedad del archivo: CONSTRUNARIO
- Formato: FIEBDC-3/2012
- Programa: Construnario Versión 3.51
- Fecha de los precios: 31/05/2017
- Divisa: EUR

**144120** u VT6631, Unitermo, modelo de calefacción, trifásico - de Kromschroeder
VT6631, Unitermo, modelo de calefacción, trifásico. - Caudal aire HS [m3/h]: 9350. - Potencia HS [kW]: 32,7. - Caudal aire LS [m3/h]: 7700. - Potencia LS [kW]: 29,7. - Caudal agua [m3/h]: 0,4. - Agua ?P [kPa]: 1,2. - Nivel de ruido [dB]: 48.
