# VT7711, Unitermo, modelo de calefacción, trifásico - de Kromschroeder

- Propiedad del archivo: CONSTRUNARIO
- Formato: FIEBDC-3/2012
- Programa: Construnario Versión 3.51
- Fecha de los precios: 31/05/2017
- Divisa: EUR

**144125** u VT7711, Unitermo, modelo de calefacción, trifásico - de Kromschroeder
VT7711, Unitermo, modelo de calefacción, trifásico. - Caudal aire HS [m3/h]: 14300. - Potencia HS [kW]: 54,9. - Caudal aire LS [m3/h]: 10100. - Potencia LS [kW]: 45,9. - Caudal agua [m3/h]: 0,66. - Agua ?P [kPa]: 5,5. - Nivel de ruido [dB]: 55.
