# VT7712, Unitermo, modelo de calefacción, trifásico - de Kromschroeder

- Propiedad del archivo: CONSTRUNARIO
- Formato: FIEBDC-3/2012
- Programa: Construnario Versión 3.51
- Fecha de los precios: 31/05/2017
- Divisa: EUR

**144126** u VT7712, Unitermo, modelo de calefacción, trifásico - de Kromschroeder
VT7712, Unitermo, modelo de calefacción, trifásico. - Caudal aire HS [m3/h]: 13500. - Potencia HS [kW]: 99,4. - Caudal aire LS [m3/h]: 9500. - Potencia LS [kW]: 81,3. - Caudal agua [m3/h]: 1,19. - Agua ?P [kPa]: 9,2. - Nivel de ruido [dB]: 56.
