# VT7713, Unitermo, modelo de calefacción, trifásico - de Kromschroeder

- Propiedad del archivo: CONSTRUNARIO
- Formato: FIEBDC-3/2012
- Programa: Construnario Versión 3.51
- Fecha de los precios: 31/05/2017
- Divisa: EUR

**144127** u VT7713, Unitermo, modelo de calefacción, trifásico - de Kromschroeder
VT7713, Unitermo, modelo de calefacción, trifásico. - Caudal aire HS [m3/h]: 10500. - Potencia HS [kW]: 117,7. - Caudal aire LS [m3/h]: 8300. - Potencia LS [kW]: 101,4. - Caudal agua [m3/h]: 1,4. - Agua ?P [kPa]: 8,8. - Nivel de ruido [dB]: 58.
