# VT3312, Unitermo, modelo de refrigeración - de Kromschroeder

- Propiedad del archivo: CONSTRUNARIO
- Formato: FIEBDC-3/2012
- Programa: Construnario Versión 3.51
- Fecha de los precios: 31/05/2017
- Divisa: EUR

**144009** u VT3312, Unitermo, modelo de refrigeración - de Kromschroeder
VT3312, Unitermo, modelo de refrigeración. - Caudal aire HS [m3/h]: 1600. - Potencia HS [kW]: 2,7. - Caudal aire LS [m3/h]: 1270. - Potencia LS [kW]: 2,4. - Caudal agua [m3/h]: 0.13. - Agua ?P [kPa]: 1. - Nivel de ruido [dB]: 42.
