# VT3313, Unitermo, modelo de refrigeración - de Kromschroeder

- Propiedad del archivo: CONSTRUNARIO
- Formato: FIEBDC-3/2012
- Programa: Construnario Versión 3.51
- Fecha de los precios: 31/05/2017
- Divisa: EUR

**144010** u VT3313, Unitermo, modelo de refrigeración - de Kromschroeder
VT3313, Unitermo, modelo de refrigeración. - Caudal aire HS [m3/h]: 1500. - Potencia HS [kW]: 3,6. - Caudal aire LS [m3/h]: 1190. - Potencia LS [kW]: 3,2. - Caudal agua [m3/h]: 0,17. - Agua ?P [kPa]: 0,9. - Nivel de ruido [dB]: 43.
