# VT3423, Unitermo, modelo de refrigeración - de Kromschroeder

- Propiedad del archivo: CONSTRUNARIO
- Formato: FIEBDC-3/2012
- Programa: Construnario Versión 3.51
- Fecha de los precios: 31/05/2017
- Divisa: EUR

**144012** u VT3423, Unitermo, modelo de refrigeración - de Kromschroeder
VT3423, Unitermo, modelo de refrigeración. - Caudal aire HS [m3/h]: 2040. - Potencia HS [kW]: 4,3. - Caudal aire LS [m3/h]: 1750. - Potencia LS [kW]: 3,9. - Caudal agua [m3/h]: 0,2. - Agua ?P [kPa]: 1,2. - Nivel de ruido [dB]: 44.
