# VT4423, Unitermo, modelo de refrigeración - de Kromschroeder

- Propiedad del archivo: CONSTRUNARIO
- Formato: FIEBDC-3/2012
- Programa: Construnario Versión 3.51
- Fecha de los precios: 31/05/2017
- Divisa: EUR

**144014** u VT4423, Unitermo, modelo de refrigeración - de Kromschroeder
VT4423, Unitermo, modelo de refrigeración. - Caudal aire HS [m3/h]: 2670. - Potencia HS [kW]: 6,7. - Caudal aire LS [m3/h]: 2330. - Potencia LS [kW]: 6,2. - Caudal agua [m3/h]: 0,32. - Agua ?P [kPa]: 3,2. - Nivel de ruido [dB]: 44.
