# VT4502, Unitermo, modelo de refrigeración, monofásico - de Kromschroeder

- Propiedad del archivo: CONSTRUNARIO
- Formato: FIEBDC-3/2012
- Programa: Construnario Versión 3.51
- Fecha de los precios: 31/05/2017
- Divisa: EUR

**144067** u VT4502, Unitermo, modelo de refrigeración, monofásico - de Kromschroeder
VT4502, Unitermo, modelo de refrigeración, corriente monofásica. - Caudal aire HS [m3/h]: 3250. - Potencia HS [kW]: 5,3. - Caudal aire LS [m3/h]: 2620. - Potencia LS [kW]: 4,8. - Caudal agua [m3/h]: 0,26. - Agua ?P [kPa]: 4,2. - Nivel de ruido [dB]: 48.
