# VT4503, Unitermo, modelo de refrigeración, trifásico - de Kromschroeder

- Propiedad del archivo: CONSTRUNARIO
- Formato: FIEBDC-3/2012
- Programa: Construnario Versión 3.51
- Fecha de los precios: 31/05/2017
- Divisa: EUR

**144070** u VT4503, Unitermo, modelo de refrigeración, trifásico - de Kromschroeder
VT4503, Unitermo, modelo de refrigeración, corriente trifásica. - Caudal aire HS [m3/h]: 2900. - Potencia HS [kW]: 7. - Caudal aire LS [m3/h]: 2430. - Potencia LS [kW]: 6,4. - Caudal agua [m3/h]: 0,34. - Agua ?P [kPa]: 3,5. - Nivel de ruido [dB]: 50.
