# VT5503, Unitermo, modelo de refrigeración, trifásico - de Kromschroeder

- Propiedad del archivo: CONSTRUNARIO
- Formato: FIEBDC-3/2012
- Programa: Construnario Versión 3.51
- Fecha de los precios: 31/05/2017
- Divisa: EUR

**144074** u VT5503, Unitermo, modelo de refrigeración, trifásico - de Kromschroeder
VT5503, Unitermo, modelo de refrigeración, corriente trifásica. - Caudal aire HS [m3/h]: 3200. - Potencia HS [kW]: 7,2. - Caudal aire LS [m3/h]: 2620. - Potencia LS [kW]: 6,5. - Caudal agua [m3/h]: 0,34. - Agua ?P [kPa]: 1. - Nivel de ruido [dB]: 50.
