# VT5552, Unitermo, modelo de refrigeración, monofásico - de Kromschroeder

- Propiedad del archivo: CONSTRUNARIO
- Formato: FIEBDC-3/2012
- Programa: Construnario Versión 3.51
- Fecha de los precios: 31/05/2017
- Divisa: EUR

**144075** u VT5552, Unitermo, modelo de refrigeración, monofásico - de Kromschroeder
VT5552, Unitermo, modelo de refrigeración, corriente monofásica. - Caudal aire HS [m3/h]: 4550. - Potencia HS [kW]: 6,1. - Caudal aire LS [m3/h]: 3880. - Potencia LS [kW]: 5,7. - Caudal agua [m3/h]: 0,29. - Agua ?P [kPa]: 1,3. - Nivel de ruido [dB]: 49.
