# VT6552, Unitermo, modelo de refrigeración, trifásico - de Kromschroeder

- Propiedad del archivo: CONSTRUNARIO
- Formato: FIEBDC-3/2012
- Programa: Construnario Versión 3.51
- Fecha de los precios: 31/05/2017
- Divisa: EUR

**144129** u VT6552, Unitermo, modelo de refrigeración, trifásico - de Kromschroeder
VT6552, Unitermo, modelo de refrigeración, corriente trifásica. - Caudal aire HS [m3/h]: 4860. - Potencia HS [kW]: 8,1. - Caudal aire LS [m3/h]: 4080. - Potencia LS [kW]: 7,4. - Caudal agua [m3/h]: 0,39. - Agua ?P [kPa]: 2,4. - Nivel de ruido [dB]: 49.
