# VT6553, Unitermo, modelo de refrigeración, monofásico - de Kromschroeder

- Propiedad del archivo: CONSTRUNARIO
- Formato: FIEBDC-3/2012
- Programa: Construnario Versión 3.51
- Fecha de los precios: 31/05/2017
- Divisa: EUR

**144130** u VT6553, Unitermo, modelo de refrigeración, monofásico - de Kromschroeder
VT6553, Unitermo, modelo de refrigeración, corriente monofásica. - Caudal aire HS [m3/h]: 4610. - Potencia HS [kW]: 12,9. - Caudal aire LS [m3/h]: 3980. - Potencia LS [kW]: 11,9. - Caudal agua [m3/h]: 0,62. - Agua ?P [kPa]: 7,4. - Nivel de ruido [dB]: 50.
