# VT6632, Unitermo, modelo de refrigeración, trifásico - de Kromschroeder

- Propiedad del archivo: CONSTRUNARIO
- Formato: FIEBDC-3/2012
- Programa: Construnario Versión 3.51
- Fecha de los precios: 31/05/2017
- Divisa: EUR

**144133** u VT6632, Unitermo, modelo de refrigeración, trifásico - de Kromschroeder
VT6632, Unitermo, modelo de refrigeración, corriente trifásica. - Caudal aire HS [m3/h]: 6990. - Potencia HS [kW]: 9,7. - Caudal aire LS [m3/h]: 6400. - Potencia LS [kW]: 9,3. - Caudal agua [m3/h]: 0,46. - Agua ?P [kPa]: 3,3. - Nivel de ruido [dB]: 51.
