# VT7712, Unitermo, modelo de refrigeración, trifásico - de Kromschroeder

- Propiedad del archivo: CONSTRUNARIO
- Formato: FIEBDC-3/2012
- Programa: Construnario Versión 3.51
- Fecha de los precios: 31/05/2017
- Divisa: EUR

**144136** u VT7712, Unitermo, modelo de refrigeración, trifásico - de Kromschroeder
VT7712, Unitermo, modelo de refrigeración, corriente trifásica. - Caudal aire HS [m3/h]: -. - Potencia HS [kW]: -. - Caudal aire LS [m3/h]: 7290. - Potencia LS [kW]: 13. - Caudal agua [m3/h]: 0,62. - Agua ?P [kPa]: 3,8. - Nivel de ruido [dB]: 56.
