# VT7713, Unitermo, modelo de refrigeración, trifásico - de Kromschroeder

- Propiedad del archivo: CONSTRUNARIO
- Formato: FIEBDC-3/2012
- Programa: Construnario Versión 3.51
- Fecha de los precios: 31/05/2017
- Divisa: EUR

**144137** u VT7713, Unitermo, modelo de refrigeración, trifásico - de Kromschroeder
VT7713, Unitermo, modelo de refrigeración, corriente trifásica. - Caudal aire HS [m3/h]: -. - Potencia HS [kW]: -. - Caudal aire LS [m3/h]: 8050. - Potencia LS [kW]: 19,8. - Caudal agua [m3/h]: 0,94. - Agua ?P [kPa]: 5,6. - Nivel de ruido [dB]: 58.
