# Roseta soplante - de Kromschroeder

- Propiedad del archivo: CONSTRUNARIO
- Formato: FIEBDC-3/2012
- Programa: Construnario VersiĆ³n 3.51
- Fecha de los precios: 31/05/2017
- Divisa: EUR

**144018** u Roseta soplante - de Kromschroeder
VT4421, VT4422, VT4423
