# Caja de filtro + filtro - de Kromschroeder

- Propiedad del archivo: CONSTRUNARIO
- Formato: FIEBDC-3/2012
- Programa: Construnario VersiĆ³n 3.51
- Fecha de los precios: 31/05/2017
- Divisa: EUR

**144021** u Caja de filtro + filtro - de Kromschroeder
VT3311, VT3312, VT3313, VT3421, VT3422, VT3423
