# Doble rejilla - de Kromschroeder

- Propiedad del archivo: CONSTRUNARIO
- Formato: FIEBDC-3/2012
- Programa: Construnario VersiĆ³n 3.51
- Fecha de los precios: 31/05/2017
- Divisa: EUR

**144084** u Doble rejilla - de Kromschroeder
VT5501, VT5502, VT5503, VT5551, VT5552, VT5553
