# Selector 2 velocidades - de Kromschroeder

- Propiedad del archivo: CONSTRUNARIO
- Formato: FIEBDC-3/2012
- Programa: Construnario VersiĆ³n 3.51
- Fecha de los precios: 31/05/2017
- Divisa: EUR

**144111** u Selector 2 velocidades - de Kromschroeder
VT4501, VT4502, VT4503
