# Termostato (2.5 A) (4) - de Kromschroeder

- Propiedad del archivo: CONSTRUNARIO
- Formato: FIEBDC-3/2012
- Programa: Construnario VersiĆ³n 3.51
- Fecha de los precios: 31/05/2017
- Divisa: EUR

**144159** u Termostato (2.5 A) (4) - de Kromschroeder
VT6551, VT6552, VT6553, VT6631, VT6632, VT6633
