# Recuperador de calor a condensación "tetraSchwank" - de Kromschroeder

- Propiedad del archivo: CONSTRUNARIO
- Formato: FIEBDC-3/2012
- Programa: Construnario Versión 3.51
- Fecha de los precios: 31/05/2017
- Divisa: EUR

**C1008KRO-12212** Recuperador de calor a condensación "tetraSchwank" - de Kromschroeder
El tetraSchwank combina la recuperación de calor, la tecnología de condensación, los eficientes tubos radiantes de Schwank y un sistema de control inteligente para crear un sistema de calefacción con una eficiencia energética de hasta el 110%. El tetraSchwank recupera la energía desprendida en los gases de combustión y la retorna de nuevo al espacio a calentar de forma directa. - Consumo calorífico máximo a conectar: hasta 30 kW con tubo radiante en forma de L y hasta 40 kW con tubo radiante en forma de U. - Caudal de aire : hasta 800 m3/h. Salto térmico : 15 K. - Certificación CE
