# Chimenea INOX DN 100 para techo (aire de calefacción del interior del local) - de Kromschroeder

- Propiedad del archivo: CONSTRUNARIO
- Formato: FIEBDC-3/2012
- Programa: Construnario Versión 3.51
- Fecha de los precios: 31/05/2017
- Divisa: EUR

| Código | Ud | Descripción |
|---|---|---|
| 142410 | u | Chimenea INOX DN 100 para techo (aire de calefacción del interior del local) - de Kromschroeder |
