# Caldera de condensación total modelo HeatMaster 25 TC de ACV. V15 gas natural o propano

- Propiedad del archivo: CONSTRUNARIO
- Formato: FIEBDC-3/2012
- Programa: Construnario Versión 3.51
- Fecha de los precios: 16/10/2023
- Divisa: EUR

**05652101ACV** u Caldera de condensación total modelo HeatMaster 25 TC de ACV. V15 gas natural o propano
HeatMaster 25 TC. Caldera de pie de doble servicio "Total Condensing" a gas con acumulador ACS inox Integrado. - Caldera de doble servicio "Total Condensing" que incorpora acumulador de ACS fabricado en Acero Inoxidable de tecnología Tank in Tank. - Su especial diseño de doble Tank in Tank anular, permite trabajar en régimen de condensación en generación de ACS gracias al Tanque "condensador" inferior. - La caldera está diseñada para trabajar a temperaturas de producción de ACS superiores a 70ºC. - Intercambiador humos/agua en acero inoxidable con un volumen óptimo para un funcionamiento más estable y resistencia a la corrosión inigualable. - SISTEMA electrónico ACVMax de última generación. - Incorpora señales de alarma y control externo 0-10 V. - Compatibilidad con protocolos de comunicación OpenTherm 3.2 y Modbus. - Equipada con quemador premezcla, gas natural o propano. - La gran capacidad de circuito primario permite poder trabajar hasta con varios circuitos diferentes de calefacción sin necesidad de compensador hidráulico. - Disponible en gas propano. -SISTEMA TANK-IN-TANK GARANTÍA DE 2 AÑOS (ver las condiciones de venta).
