# GF10039 - Tablilla Alpino ceniza - 15x45

- Propiedad del archivo: CONSTRUNARIO
- Formato: FIEBDC-3/2012
- Programa: Construnario VersiĆ³n 2.11
- Fecha de los precios: 20/09/2016
- Divisa: EUR

**GF10039_CE** m2 GF10039 - Tablilla Alpino ceniza - 15x45
Tablilla revestimiento pasta roja Alpino, color cenizo, 15x45 cm. Clase B.
