# GF20083 - Baldosa porcelánica Amazonia, color roble - 20,2x66,2

- Propiedad del archivo: CONSTRUNARIO
- Formato: FIEBDC-3/2012
- Programa: Construnario Versión 2.11
- Fecha de los precios: 28/09/2016
- Divisa: EUR

**GF20083_AR** m2 GF20083 - Baldosa porcelánica Amazonia, color roble - 20,2x66,2
Baldosa porcelánica Amazonia, color roble, 20,2x66,2 cm. Clase C. Antideslizante.
