# GF20073 - Baldosa porcelánica Ardesia, color ocre - 40,8x66,2

- Propiedad del archivo: CONSTRUNARIO
- Formato: FIEBDC-3/2012
- Programa: Construnario Versión 2.11
- Fecha de los precios: 28/09/2016
- Divisa: EUR

**GF20073_ARO** m2 GF20073 - Baldosa porcelánica Ardesia, color ocre - 40,8x66,2
Baldosa porcelánica Ardesia, color ocre, 40,8x66,2 cm. Clase D.
