# GF20073 - Muro porcelánico Ardesia, color natural - 32x66,5

- Propiedad del archivo: CONSTRUNARIO
- Formato: FIEBDC-3/2012
- Programa: Construnario Versión 2.11
- Fecha de los precios: 28/09/2016
- Divisa: EUR

**GF20073_MARN** m2 GF20073 - Muro porcelánico Ardesia, color natural - 32x66,5
Muro porcelánico Ardesia, color natural, 32x62,5 cm.
