# GF2003 - Calzada porcelánica Ardesia, color gris, antieslizante, 45x45

- Propiedad del archivo: CONSTRUNARIO
- Formato: FIEBDC-3/2012
- Programa: Construnario Versión 2.11
- Fecha de los precios: 28/09/2016
- Divisa: EUR

**GF2003_CAG** m2 GF2003 - Calzada porcelánica Ardesia, color gris, antieslizante, 45x45
Calzada porcelánica Ardesia, color gris, antieslizante, 45x45. Clase GT.
