# GF2003- Cenefa porcelánica Atelier Grey, 33,15x33,15

- Propiedad del archivo: CONSTRUNARIO
- Formato: FIEBDC-3/2012
- Programa: Construnario Versión 2.11
- Fecha de los precios: 28/09/2016
- Divisa: EUR

**GF20003_CAG** m2 GF2003- Cenefa porcelánica Atelier Grey, 33,15x33,15
Cenefa Atelier Grey, 33,15x33. Clase C. Antihielo. Mate.
