# GF20003 - Baldosa porcelánica Atelier Geo Brown, 33,15x33,15

- Propiedad del archivo: CONSTRUNARIO
- Formato: FIEBDC-3/2012
- Programa: Construnario Versión 2.11
- Fecha de los precios: 28/09/2016
- Divisa: EUR

**GF20003_AGB** m2 GF20003 - Baldosa porcelánica Atelier Geo Brown, 33,15x33,15
Baldosa porcelánica Atelier Geo Brown, 33,15x33,15. Clase C. Antihielo. Mate.
