# GF20003 - Revestimiento pasta blanca Bali Light, 45x45

- Propiedad del archivo: CONSTRUNARIO
- Formato: FIEBDC-3/2012
- Programa: Construnario VersiĆ³n 2.11
- Fecha de los precios: 28/09/2016
- Divisa: EUR

**GF20003_BL** m2 GF20003 - Revestimiento pasta blanca Bali Light, 45x45
Revestimiento pasta blanca Bali Light, 45x45. Brillo.
