# GF10054 - Inserto pasta blanca Bali Light, 34x67

- Propiedad del archivo: CONSTRUNARIO
- Formato: FIEBDC-3/2012
- Programa: Construnario VersiĆ³n 2.11
- Fecha de los precios: 28/09/2016
- Divisa: EUR

**GF10054_IBL** m2 GF10054 - Inserto pasta blanca Bali Light, 34x67
Inserto pasta blanca Bali Dark, 45x45. Brillo.
