# GF20080 - Cenefa pasta blanca Bali, 7x34

- Propiedad del archivo: CONSTRUNARIO
- Formato: FIEBDC-3/2012
- Programa: Construnario VersiĆ³n 2.11
- Fecha de los precios: 28/09/2016
- Divisa: EUR

**GF20080_CB** m2 GF20080 - Cenefa pasta blanca Bali, 7x34
Cenefa pasta blanca Bali, 7x34. Brillo.
