# GF10050 - Zócalo pasta blanca Bali, 18x34

- Propiedad del archivo: CONSTRUNARIO
- Formato: FIEBDC-3/2012
- Programa: Construnario Versión 2.11
- Fecha de los precios: 28/09/2016
- Divisa: EUR

**GF10050_ZB** m2 GF10050 - Zócalo pasta blanca Bali, 18x34
Zócalo pasta blanca Bali, 18x34. Brillo.
