# GF20085- Baldosa porcelánica Boldstone, color ocre, 32x62,5

- Propiedad del archivo: CONSTRUNARIO
- Formato: FIEBDC-3/2012
- Programa: Construnario Versión 2.11
- Fecha de los precios: 28/09/2016
- Divisa: EUR

**GF20085_BO** m2 GF20085- Baldosa porcelánica Boldstone, color ocre, 32x62,5
Baldosa porcelánica Boldstone, color ocre, 32x62,5. Clase D. Antihielo. Mate. Destonificación leve.
