# GF20045 - Mosaico Boldstone, color ocre, 30x30

- Propiedad del archivo: CONSTRUNARIO
- Formato: FIEBDC-3/2012
- Programa: Construnario Versión 2.11
- Fecha de los precios: 28/09/2016
- Divisa: EUR

**GF20045_BO** m2 GF20045 - Mosaico Boldstone, color ocre, 30x30
Mosaico Boldstone, color ocre, 30x30. Clase D. Antihielo. Mate. Destonificación leve.
