# GF20003 -Baldosa porcelánica Brickbold color marengo, 33,15x33,15

- Propiedad del archivo: CONSTRUNARIO
- Formato: FIEBDC-3/2012
- Programa: Construnario Versión 2.11
- Fecha de los precios: 28/09/2016
- Divisa: EUR

**GF20003_BM** m2 GF20003 -Baldosa porcelánica Brickbold color marengo, 33,15x33,15
Brickbold, color marengo, 33,15x33,15. Clase C. Antihielo. Mate. Destonificación leve.
