# GF10038 - Pavimento pasta roja Bosco, color blanco, 45x45

- Propiedad del archivo: CONSTRUNARIO
- Formato: FIEBDC-3/2012
- Programa: Construnario Versión 2.11
- Fecha de los precios: 28/09/2016
- Divisa: EUR

**GF10038_BB** m2 GF10038 - Pavimento pasta roja Bosco, color blanco, 45x45
Pavimento pasta roja Bosco, color blanco, 45x45. Clase C. Mate. Destonificación moderada.
