# GF10045 - Revestimiento pasta blanca Botticino, color crema, 34x67

- Propiedad del archivo: CONSTRUNARIO
- Formato: FIEBDC-3/2012
- Programa: Construnario VersiĆ³n 2.11
- Fecha de los precios: 28/09/2016
- Divisa: EUR

**GF10045_BC** m2 GF10045 - Revestimiento pasta blanca Botticino, color crema, 34x67
Revestimiento pasta blanca Botticino, color crema, 34x67. Brillo.
