# GF20081 - Revestimiento pasta blanca Deco Ducal, color crema, 34x67

- Propiedad del archivo: CONSTRUNARIO
- Formato: FIEBDC-3/2012
- Programa: Construnario VersiĆ³n 2.11
- Fecha de los precios: 28/09/2016
- Divisa: EUR

**GF20081_DDC** m2 GF20081 - Revestimiento pasta blanca Deco Ducal, color crema, 34x67
Revestimiento pasta blanca Deco Ducal, color crema, 34x67. Brillo.
