# GF10013 - Cenefa pasta blanca Ducal, color crema

- Propiedad del archivo: CONSTRUNARIO
- Formato: FIEBDC-3/2012
- Programa: Construnario VersiĆ³n 2.11
- Fecha de los precios: 28/09/2016
- Divisa: EUR

**GF10013_CDC** m2 GF10013 - Cenefa pasta blanca Ducal, color crema
Cenefa pasta blanca Ducal, color crema. Brillo.
