# GF10051 - Inserto pasta blanca Botticino Vesta, 34x67

- Propiedad del archivo: CONSTRUNARIO
- Formato: FIEBDC-3/2012
- Programa: Construnario VersiĆ³n 2.11
- Fecha de los precios: 28/09/2016
- Divisa: EUR

**GF10051_IBV** m2 GF10051 - Inserto pasta blanca Botticino Vesta, 34x67
GF10051 - Inserto pasta blanca Botticino Vesta, 34x67. Brillo.
