# GF20098 - Zócalo pasta blanca Vesta, color crema

- Propiedad del archivo: CONSTRUNARIO
- Formato: FIEBDC-3/2012
- Programa: Construnario Versión 2.11
- Fecha de los precios: 28/09/2016
- Divisa: EUR

**GF20098_ZVC** m2 GF20098 - Zócalo pasta blanca Vesta, color crema
Zócalo pasta blanca Vesta, color crema. Brillo.
