# GF20504 - Mosaico Abadía, color crema, 45x45

- Propiedad del archivo: CONSTRUNARIO
- Formato: FIEBDC-3/2012
- Programa: Construnario Versión 2.11
- Fecha de los precios: 28/09/2016
- Divisa: EUR

**GF20504_MAC** m2 GF20504 - Mosaico Abadía, color crema, 45x45
Mosaico Abadía, color crema, 45x45. Brillo.
