# GF20095 - Revestimiento porcelánico esmaltado Brick flor almond, 11x33,15

- Propiedad del archivo: CONSTRUNARIO
- Formato: FIEBDC-3/2012
- Programa: Construnario Versión 2.11
- Fecha de los precios: 28/09/2016
- Divisa: EUR

**GF20095_BFA** m2 GF20095 - Revestimiento porcelánico esmaltado Brick flor almond, 11x33,15
Revestimiento porcelánico esmaltado Brick flor almond 11x33,15. Antihielo. Mate. Destonificación leve.
