# GF20095 - Baldosa porcelánica esmaltada Brickbold, color almond, 8,15x33x15

- Propiedad del archivo: CONSTRUNARIO
- Formato: FIEBDC-3/2012
- Programa: Construnario Versión 2.11
- Fecha de los precios: 28/09/2016
- Divisa: EUR

**GF20095_BCA** m2 GF20095 - Baldosa porcelánica esmaltada Brickbold, color almond, 8,15x33x15
Baldosa porcelánica esmaltada Brickbold, color almond, 8,15x33x15. Antihielo. Mate. Destonificación leve.
